# NB KiTA St. Nikolaus, Starnberg
Angebotsaufforderung (GAEB 90, DA83)
Währung: EUR
Auftraggeber: Kath. Pfarrkirchenstiftung, Starnberg

## Zusätzlicher Text
BAUBESCHREIBUNG
0. Planung

0.1 Allgemein
Ersatzneubau der kath. Kindertagesstätte St. Nikolaus im Tannenweg 1,
82319 Starnberg mit drei Krippengruppen für 36 Kinder, drei
Kindergartengruppen für 75 Kinder und zwei Hortgruppen für 50 Kinder.

4-geschossig mit Teilunterkellerung und Dachgarten, BGF ca. 2.300m²
(zuzüglich ca. 400m² Dachgarten), Gebäudeklasse 5, Sonderbau

UG  OK FB:  -2,650m
EG  OK FB: ±0,000m = 638,64m ü. NN (DHHN2016)
1.OG  OK FB: +3,875m
2.OG  OK FB: +7,750m
3.OG  OK FB: +11,995m

lichte Geschosshöhen (Rohbau)
UG: 2,250m
EG-2.OG: 3,625m
3.OG: 3,125m

Im 1974 errichteten Bestandsgebäude auf dem westlichen Grundstücksende
sind derzeit drei Krippen- und drei Kindergartengruppen eingerichtet.
Zum Ausbau der Ganztagesbetreuung wurde 2017 auf dem westlichen
Grundstücksteil ein zweigeschossiges Containerprovisorium aufgestellt,
dort sind 2 Hortgruppen untergebracht. Am Standort werden bislang  von
24 Mitarbeiterinnen und Mitarbeitern insgesamt ca. 160 Kinder im
Zeitraum von 7:00 bis 17:00 Uhr betreut.

Der geplante Ersatzneubau soll auf demselben Grundstück, auf
gegenüberliegender Seite des Bestandsbaus an der Stelle der
Hortcontainer errichtet werden. Während der Baumaßnahme bleibt der
bestehende Kindergarten in Betrieb. Die Containermodule des Horts werden
temporär an anderem Standort weiterbetrieben. Nach Abschluss der
Baumaßnahme der neuen Kindertagesstätte wird das bestehende Gebäude
rückgebaut.

Ein übergeordnetes Ziel ist die qualitätvolle städtebauliche Einbindung
in das örtliche Umfeld. Unter Einbeziehung des Baumbestandes wird Wert
auf Außenanlagen mit hoher Bewegungs- und Aufenthaltsqualität gelegt.
Eine Herausforderung bildet hier insbesondere die beengten
Platzverhältnisse. Im Rahmen der Maßnahme soll ebenso die
Stellplatzsituation für PKW und Fahrräder überarbeitet, wie auch der
öffentliche Raum in Form eines "shared-space" mit Quartiersplatz
miteinbezogen und aufgewertet werden.

Angesichts der angespannten Wohnraumsituation in Starnberg, soll im
Rahmen des Projektes auch günstiger ggf. sozial geförderter Wohnraum
geschaffen werden. Dieser soll als zweigeschossiger Ersatzbau in
gleicher Höhe und Breite anstelle des Bestandskindergartens errichtet
werden. Diese Wohnbebauung soll planungsrechtlich mitgedacht allerdings
vorerst noch nicht baulich umgesetzt werden.

0.2 Grundlegendes Planungskonzept
Die Planung sieht ein viergeschossiges, teils abgestaffeltes Gebäude vor
das über einen Quartiersplatz mit dem öffentlichen Raum verzahnt wird.
Der Hauptzugang liegt am Tannenweg während die Hol- und Bringzone mit
Kurzzeitparkplätzen am Quartiersplatz an der Jahnstraße angeordnet ist.
Hierdurch können die Personen- und Verkehrsströme während der Stoßzeiten
entzerrt werden.

Im Erdgeschoss sind die zwei Hortgruppen (je 25 Kinder) sowie allgemein
genutzte Räume wie der Mehrzweck- und Speiseraum angeordnet, die auch
für größere Veranstaltungen (z.B.: gemeinsame Gottesdienste)
zusammengeschaltet werden können. Im 1. Obergeschoss befindet sich der
dreigruppige Kindergartenbereich (je 25 Kinder) mit kleinem
Balkonbereich in Süd-Ost Ausrichtung. Fast deckungsgleich liegt im 2.
Obergeschoss der dreigruppige Krippenbereich (je 12 Kinder). Den
Freibereich der Krippe bildet ein Dachgarten im 3. Obergeschoss.
Ebenfalls im 3. Obergeschoss befinden sich eingerückt die Technikräume.
Die Dachfläche des obersten Geschosses wird zur Eigenstromgewinnung
genutzt. An der nord-östlichen Gebäudecke ist eine Teilunterkellerung
für Technik und Hauseinführung vorgesehen.

Das künftige Betreuungskonzept wird als teiloffenes Konzept entwickelt.
Für die Umsetzbarkeit eines teiloffenen Konzeptes ist vor allem die
gegenseitige Sichtbarkeit maßgeblich. Eine weitere Festlegung ist die
Umsetzung eines sogenannten Sockenhauses. Unter anderem werden
Schmutzschleusen zum Schuhwechsel in den Zugangsbereichen der jeweiligen
Altersgruppe sowie eine "saubere" Sockentreppe zum Geschosswechsel
notwendig.

0.3 ö¨ffentlich-rechtliche Anforderungen
Zu den planungs- und bauordnungsrechtlichen Fragestellungen gehören
insbesondere die Abstandsflächen, die Stellplatzsituation, die Einfügung
des Neubaus in das städtebauliche Umfeld in Verbindung mit den beengten
Platzverhältnissen und den Eigentumsverhältnissen der Verkehrswege. Auch
Grünordnungs- und artenschutzrechtliche Belange wurden vorab abgestimmt
und diskutiert. Zur Klärung dieser Fragen sowie zur Sicherung der
Planungsgrundlagen wurde gemeinsam mit der Stadtplanung ein
vereinfachter Angebotsbebauungsplans aufgestellt und verabschiedet.

1. Baugrundstück

1.1 Grundstück
498/3 Gemarkung Starnberg
Baugrundstück Neubau
Tannenweg 1, 82319 Starnberg

498/5 Gemarkung Starnberg
Widmung als Ortsstraße, Neuordnung öffentlicher Raum, Stellplätze

1.2 Stellplätze:
Die notwendige Stellplatzanzahl wurde im Rahmen des Bebauungsplans
festgesetzt und werden, wie im Bestand genehmigt, oberirdisch entlang
des Tannenwegs errichtet. Hierdurch bleibt das Grundstück frei von
Zufahrten. Die Fahrradstellplätze werden in der Nähe des Quartierplatzes
auf dem Baugrundstück hergestellt.

Anzahl der Kfz-Stellplatz im Freien: 8 (davon 1 behindertengerechter
Stellplatz)
Anzahl der Fahrradstellplätze: 20 (Erweiterbar auf 30
Fahrradstellplätze)

1.3 Lage im Ort
Die Kindertagesstätte liegt etwas außerhalb der Stadtmitte in einem
ruhigen, durch Wohnbebauung und starker Durchgrünung geprägten Gebiet.
Das Grundstück bildet das Bindeglied zwischen 6-geschossigen
Wohnungsbauten im Süden und kleinteiliger Ein- und Mehrfamilienhäuser
sowie Reihen-/Kettenhausstrukturen mit 2-3 Geschossen im Norden und
Westen. Im Osten liegt ca. 100m entfernt ein Baudenkmal in Form einer
Villa.

1.4 Geländebeschaffenheit / Baugrund
Die Topografie des Baugrundstücks fällt in Ost-West Richtung leicht ab
mit einem Höhenunterschied von ca. 1m. Das Untergeschoss des
Bestandsgebäudes ist als Souterrain angelegt. In diesem Bereich ist das
Gelände stark abgesenkt. Entlang des gesamten Grundstücks, insbesondere
an der Südgrenze verläuft ein erhaltenswerter Baumbestand und Vegetation
die zurückgeschnitten und erhalten bleiben. Zentral im Grundstück liegt
eine kleine Spielhügellandschaften, die insbesondere aufgrund des
Baumbestandes, erhalten bleibt.

Im Rahmen der Grundlagenermittlung wurde ein Baugrund- und
Schadstoffgutachten sowie Sickerversuche und ein Überflutungsnachweis
erstellt.
Auszug aus dem Bodengutachten:
"Im Zuge der Aufschlussbohrungen wurden ab Geländeoberkante zunächst
durchwegs künstliche Auffüllungen erbohrt. Die Auffüllungen sind als
setzungsempfindlich und nicht ausreichend tragfähig einzustufen. Unter
den Auffüllungen folgen Moränenböden. Die Moränenkiese sind als
ausreichend tragfähig einzustufen.

An den Bohrpunkten wurde bis zur jeweiligen Endteufe weder Grund- noch
Schichtenwasser angetroffen. Aufgrund der überwiegend gering
wasserdurchlässigen Schichten ist mit einem zusammenhängenden
Wasserleiter erst in größeren Tiefen zu rechnen. Lokale Schichtwässer
können bei anhaltend nasser Witterung in allen Höhenlagen vorkommen. Das
Grundstück liegt außerhalb Hochwassergefahrenflächen und wassersensiblen
Bereichen."

MHGW: 631,0 m ü. NHN
HHW: 633,5 m ü. NHN

Vgl.: Baugrund- und Schadstoffgutachten vom 11.07.2024
Vgl.: Bericht Versickerungsfähigkeit vom 13.02.2025
Vgl.: Überflutungsnachweis vom 12.03.2025

2. vorbereitende Maßnahmen

2.1 Herrichten
Roden von Sträuchern sowie Rückschnitt und Sicherung von Gehölzen
(Baumschutzzaun bildet u.a. die Trennung zwischen Baustelle und
Freispielbereich des Bestandskindergartens während der Bauphase).
Abräumen des Baufelds von bestehenden Flächenbelägen, Spielgeräten und
Unkrautbewuchs. Teilabbruch der Mauer entlang des Gehwegs.
Die Elektrofreileitung muss vor Beginn der Baumaßnahmen zurückgebaut
werden.

3. Bauwerk -  Baukonstruktionen / Bauelemente

3.1 Gründung / Baugrube
Der Neubau wird durch eine elastisch gebettete Bodenplatte "schwimmend"
gegründet und teilunterkellert. Bodenplatte teilweise verstärkt und
gevoutet. Aufgrund der Baugrundverhältnisse wird unter der Bodenplatte
eine ca. 1m mächtige Kiestragschicht eingebaut. Auffällige Böden sind im
Rahmen des Aushubs getrennt zu lagern und zu beproben. Verlegung von
Grundleitungen, Drainagen und Blitzschutz. Einbau von Geotextil,
Sauberkeitsschicht und Trennlage. Lagenweise verfüllen der Arbeitsräume.

3.2 Baukonstruktion (System)
Das Bauwerk wird als Ziegel-Stahlbeton-Massivbau, überwiegend in
Skelettbauweise, geplant. Die Grundrisse sind klar strukturiert mit
gleichmäßigen Konstruktionsachsen und weitestgehende deckungsgleichen
Geschossen. Die Lasten werden über die Außenwände aus Wärmedämmziegel
und die Stützen, Unterzüge und Decken aus Stahlbeton abgetragen, während
die Aussteifung über die Treppenhauskerne und Wandscheiben aus
Stahlbeton erfolgt. Sämtliche raumumschließende, nicht tragende Wände
werden als Mauerwerk- bzw. Leichtbaukonstruktionen ausgeführt.

3.3 Außenwände und Fassadenbehandlung
Die Außenwände werden als tragende Wärmedämmziegel ausgeführt. Statisch
notwendige Wände, Unterzüge/Stürze und Stützen aus Stahlbeton erhalten
ein Wärmedämmverbundsystem mit Mineralwolldämmung. Die Wände werden
beidseitig verputzt und gestrichen mit Ausnahme der Treppenhäuser die
innenseitig mit Sichtbetonqualitäte ausgeführt werden. Die Außenfassade
soll mit Strukturputz versehen werden. Abdichtung der Sockelbereiche im
Erdgeschoss sowie im Bereich Balkon, Vordach und Dachgarten mit
mehrlagiger mineralischer Beschichtung bzw. bituminöser Abdichtung inkl.
Sockeldämmung entsprechend der Brandschutzanforderungen.

3.4 Innenwände und Wandbehandlung
Aufgrund der Skelettbauweise sind die Innenwände größtenteils
nichttragend. Sie werden als verputze und gestrichene Mauerwerkswände
bzw. in Teilbereichen als 2-fach beplankte Metallständerkonstruktionen
mit gespachtelten, verputzen und gestrichenen Oberflächen vorgesehen. In
den Sanitärbereichen werden die Wände anteilig gefliest. Zur flexiblen
Nutzbarkeit wird zwischen Speise- und Mehrzweckraum ein mobiles
Trennwandsystem geplant. Sämtliche Innenwände werden auf den Rohboden
geführt und die Deckenanschlüsse entsprechend statischer und
brandschutztechnischer Vorgaben ausgeführt.

3.5 Decken und Bodenbeläge
Die tragende Stahlbetondecke wird in allen Aufenthaltsbereichen durch
eine akustisch wirksame Abhangdecke mit gelochten, gespachtelten und
gestrichenen GK-Decken bekleidet und dient zudem zur
Installationsführung. In den Technik- und Lagerräumen sowie in den
Treppenhäusern wird die Decke gespachtelt und gestrichen bzw.
beschichtet. Als Fußbodenaufbau kommt ein Heizestrich mit Kautschuk-/
Linoleum- bzw. im Sanitärbereich mit Fliesenbelag zur Ausführung. Das
Haupttreppenhaus wird mit beschichteten Estrich ausgeführt. Der
Techniksteigschacht erhält Zwischendecken aus Stahlkonstruktionen mit
offenem Gitterrostbelag. Die Balkone und das Vordach werden als
wärmeentkoppelte Stahlbetonplatten mit oberseitigem Gefälle geplant.

3.6 Treppen / Geländer
Das Gebäude wird über zwei Treppenhäuser erschlossen, die vom
Erdgeschoss bis ins 3. Obergeschoss (Dachgarten) führen. Das nördliche
"schmutzige" Treppenhaus dient als Haupt- und Gartenzugang und erhält
Stahlbeton-Treppenläufen mit Betonsichtigkeit. Das südliche Treppenhaus
dient als Sockentreppe zur internen Erschließung und erhält Stahlbeton-
Treppenläufe mit Kautschuk-/Linoleumbelag anlog der Spielflure. Die
Geländer werden als Flachstahlgeländer mit Edelstahlhandläufen
ausgeführt. Die Handläufe werden an den Wandseiten zweireihig und am
Treppenauge einreihig hergestellt. Wartungs- und Techniktreppen sind als
offene Stahlwangentreppen mit Gitterroststufen auszuführen. Die
Absturzsicherungen im Außenbereich erhalten eine Seilnetzfüllung.
Sämtliche Geländer und Absturzsicherungen sind entsprechend den Vorgaben
der DGUV für Kindertageseinrichtungen und an das barrierefreie Bauen
auszuführen.

3.7 Dachkonstruktion / Dachdeckung / Dachentwässerung
Die Dächer werden als Flachdächer mit Stahlbetondecken und
Gefälledämmung (Warmdach) ohne Attika ausgeführt. Im Bereich des
Dachgartens werden Plattenbelägen im Splittbett mit punktuellen
Begrünungsmaßnahmen hergestellt. Die Balkone erhalten analog des
Dachgartens ebenfalls einen Plattenbelag im Splittbett. Das Hauptdach
dient als Fläche für die Eigenstromversorgung und wird mit einem
Kiesdach ausgeführt. Das oberflächliche Gefälle der Beläge entspricht
dem Gefälle der Abdichtungsebene. Die Entwässerung erfolgt über das
oberflächliche Gefälle in Richtung Dachrändern zu den umlaufend
vorgehängten Kastenregenrinnen mit außenliegenden Regenfallrohren. Die
vorgehängten Rinnen erhalten eine Unterkonstruktion und Verkleidung mit
Putzträgerplatten zur Ausbildung eines umlaufenden Gesims. Auf
Sicherstellen des Witterungsschutzes während der Baumaßnahme ist
sorgfältig zu achten.

3.8 Sonnenschutz / Verdunkelungseinrichtungen
Die Fensterflächen der Gruppen- und Aufenthaltsräume werden mit elektr.
Raffstoren als außenliegenden Sonnenschutz ausgeführt. Die Ruheräume
erhalten zusätzlich eine innenliegende elektr. Vollverdunkelung. In
Südausrichtung erhalten die Fluchtbalkone als Sonnenschutz für die
Spielflure elektr. Senkrechtmarkisen oberhalb der Absturzsicherung bis
zu einer Höhe von 1m über FB. Die Pergola des Dachgartens erhält eine
mechanische Horizontalmarkise zum Sonnenschutz der Freispielfläche.

3.9 Außen- und Innentüren / Fenster
In Anlehnung an den bestehenden, in seiner Gestaltung sehr prägenden
Kindergarten, erhalten die Gruppen- und Aufenthaltsräume große
Verglasungen mit Öffnungs- und Lüftungsflügeln zur natürlichen Belüftung
und Nachtauskühlung als Holz-Aluminium-Elemente. In Teilbereichen werden
die Fensterbrüstungen als Sitzfenster in Kinderhöhe mit Holzfensterbank
ausgeführt und die Absturzsicherung durch außenliegende
Edelstahlelemente sichergestellt. Einige Fenster mit regulären
Brüstungshöhen dienen als Notausstiege zur Evakuierung. Die Spielflure
erhalten zum Fluchtbalkon raumhohe Stahl-Pfosten-Riegel-Fassaden mit
Brandschutzanforderung. Innentüren zu Aufenthaltsbereichen und
Innenfenster werden als Holz-Glas-Elemente und Nebentüren als furnierte
Vollspantüren mit Stahlumfassungszargen ausgeführt. Nebentüren mit
Brandschutzanforderungen sind als Vollholz- oder Metalltüren
auszuführen. Die Türen und Fenster sind entsprechend der Schallschutz-,
Nutzungs- und Brandschutzanforderungen auszuführen.

3.10 Schall- und Wärmeschutz
Angestrebt wird derzeit die Einhaltung der energetischen
Mindestanforderungen gemäß GEG2024. Da der Anschluss an eine
Nahwärmeversorgung in absehbarer Zeit nicht möglich ist, wird zur
Wärmeversorgung eine Luft-Wasser-Wärmepumpe sowie eine PV-Anlage auf der
Dachfläche des obersten Geschosses geplant. Die Bau- und Raumakustik
wird gemäß den gesetzlichen Mindestanforderungen für Kindertagesstätten
ausgeführt.

Vgl.: Wärmeschutznachweisvom 11.06.2025
Vgl.: Bauakustiknachweis vom 11.06.2025
Vgl.: Raumakustiknachweis vom 11.06.2025

3.11 Brandschutz
Im Rahmen der Entwurfsplanung fanden ausführliche Abstimmung mit
Fachstellen und Arbeitsschutz bezüglich des Brandschutz- und
Evakuierungskonzeptes statt. Die Krippenkinder mit den Räumlichkeiten im
2. und 3. Obergeschoss stellen hierbei ein erhöhtes Schutzziel dar, für
dies zusätzliche Brandschutzmaßnahmen erforderlich sind. Diese sind u.
a. die Einrichtung von zusätzlichen brandschutztechnisch sicheren
Bereichen über alle Geschosse, sehr kurze Rettungswege in die
abgesicherten Bereiche und eine Brandfrüherkennung, um eine sichere
Evakuierung der Kleinstkinder zu gewährleisten.

Vgl.: Brandschutznachweis vom 03.06.2025

3.12 Barrierefreiheit
Die gesetzlichen Mindestanforderungen an die Barrierefreiheit sind
einzuhalten. Alle oberirdischen Geschosse sind barrierefrei erreichbar.
Das barrierefreie WC wird im Erdgeschoss angeordnet. Die Fachaufsicht
gibt zudem vor ein Kinder-WC barrierefrei auszuführen, konkrete Angaben
zu Abmessungen werden durch diese nicht gestellt.

3.13 sonstige Angaben
Aufgrund der beengten Platzverhältnisse auf dem Grundstück muss für die
Baustelleneinrichtung ein Teil der Jahnstraße bzw. des Tannenwegs in
Anspruch genommen werden. Die Möglichkeit des Einbahnverkehrs in der
Jahnstraße wurde bereits mit der Stadt diskutiert und als
unproblematisch erachtet. Zudem befindet sich entlang der Jahnstraße
eine Oberleitung u.a. für die Straßenbeleuchtung. Die Verlegung dieser
Leitung in das Erdreich wurde ebenfalls mit der Stadt und dem Versorger
diskutiert und wird vor Baubeginn umgelegt.

4. Installationen / Zentrale Betriebstechnik / Technische
Gebäudeausrüstung

Unter Berücksichtigung der nutzungsspezifischen Anforderungen wird
grundsätzlich eine reduzierte, in der Herstellung und Betrieb
wirtschaftliche und nachhaltige technische Gebäudeausstattung
angestrebt. Unter anderem sollen die Aufenthaltsräume soweit möglich
natürlich belüftet werden und nur in Teilbereichen maschinelle belüftet
werden. Die Hauseinfühung erfolgt über die Technikräume im
Untergeschoss. Gemäß des Brandschutznachweises wird eine freiwillige
Sicherheitsbeleuchtung installiert. Im nördlichen Haupttreppenhaus wird
eine Aufzuganlage geplant, die vom EG bis in das oberste Geschoss führt
und u. a. zum Verteilen von Speisen und Transport von Krippenkindern
dient.

Vgl.: HLS-Erläuterungsbericht
Vgl.: ELT-Erläuterungsbericht

5. Außenanlagen

Ziel ist die Herstellung altersgerechter Freianlagen mit hoher
Bewegungs- und Aufenthaltsqualität im Zusammenspiel mit dem großen
Baumbestand am Standort. Ebenso gilt es den öffentlichen Raum über die
Neuordnung der Stellplatz- und Gehwegsituation sowie über den
Quatiersplatz und den "shared space" in der Jahnstraße mit der
Kindertagesstätte zu verzahnen und aufzuwerten.

Vgl.: Erläuterungsbericht

6. Ausstattung
Konstruktive Einbauten, Ausstattung und Möblierung erfolgt entsprechend
der Festlegungen des Bauherrn und der Abstimmung mit den Nutzern.

7. Sonstiges
Bauablauf:
Baustellenzugang sowie An- und Abtransport von Baumaterialien erfolgt
über die jeweiligen Baustelleneinrichtungsflächen. Auf den Weiterbetrieb
des Bestandskindergartens ist während der Bauzeit entsprechend Rücksicht
zu nehmen. Es ist auf die strikte Trennung zwischen Kindergarten- und
Baustellenbetrieb zu achten.

Vertragsgrundlagen:
Neben den sonstigen Vertragsbedingungen des AG werden VOB Teil B und
Teil C in der zur Auftragsvergabe gültigen Fassung Vertragsbestandteile.

8. Ortsbesichtigung
Es wird dringend angeraten vor Angebotsabgabe das zu bebauende
Grundstück zu besichtigen.

Terminabstimmung über die Bauherrenschaft:
Kath. Kirchenstiftung St. Maria - Starnberg
Weilheimerstraße 4, 82319 Starnberg
Ansprechperson:
Katharina Hutterer
Tel.  08151/90851-20
mail: katharina.hutterer@bistum-augsburg.de

## Zusätzlicher Text
ALLGEMEINE TECHNISCHE VERTRAGSBEDINGUNGEN 1
Allgemeine Vertragsbedingungen für Bauleistungen (VOB/C),
Allgemeine Regelungen für Bauarbeiten gemäß DIN 18299:
(Ausgabe September 2023)

0.1 Angaben zur Baustelle

0.1.1
Die Baustelle liegt im Tannenweg 1, 82319 Starnberg inmitten eines
ruhigen, durch starke Durchgrünung geprägtem Wohngebiet. Das Grundstück
bildet das Bindeglied zwischen Geschosswohnungsbauten im Süden und
kleinteiliger Ein- und Mehrfamilienhäuser sowie Reihen-/
Kettenhausstrukturen im Norden, Westen und Osten. Aufgrund der beengten
Platzverhältnisse auf und um das Grundstück muss für die
Baustelleneinrichtung ein Teil der Haupterschließungsstraße "Jahnstraße"
und der Einbahnstraße "Tannenweg" in Anspruch genommen werden. Die Größe
der Lieferfahrzeuge ist auf die örtliche Situation abzustimmen. Zudem
ist durch den Hol- und Bringverkehr des Kindergartens entlang des
Tannenweges insbesondere morgens und in der Mittagszeit mit
Einschränkungen zu rechnen. Entlang des gesamten Tannenweges liegen
freizuhaltende Grundstückszufahrten der Anlieger. Zu berücksichtigen ist
ebenfalls die Buslinie der öffentlichen Verkehrsmittel, die entlang der
Jahnstraße verläuft. Die Baustellenandienung hat auf diese
Rahmenbedingungen Rücksicht zu nehmen.  Es ist dem AN nicht erlaubt
Übernachtsmöglichkeiten für sein Personal auf dem Baugrundstück zu
erstellen.

0.1.2
Der Kindergarten ist wa¨hrend der Baumaßnahmen mit Ausnahme einer
dreiwöchigen Sommerpause von Ende Juli bis Mitte August 2026 in Betrieb.
Der zulässigen Immissionsgrenzwerte (tagsu¨ber) liegen werktags bei max.
50 dB. Die Arbeiten haben sich darüber hinaus nach der Gebietskategorie
WR
(reines Wohngebiet) zu richten.

Besondere Ru¨cksichtnahme ist während der Ruhezeit im angrenzenden
Kindergarten Mo-Do mittags zwischen 13:00 - 14:00 Uhr zu nehmen. Hier
dürfen keine lärmintensiven Arbeiten durchgefu¨hrt werden. La¨rmarme
Arbeiten können durchgehend durchgeführt werden. Dies sind z.B.
Bewehrungs-, Schalungs-, Mauerwerks-, Verputz-, Spachtel- und
Schleifarbeiten oder Maler-, Bodenleger-, Kabelzug-, Isolier- und
Dämmarbeiten.

Alle Arbeiten mu¨ssen staubarm erfolgen. Verunreinigungen sind
unmittelbar aufzunehmen und aus dem Gebäude zu transportieren.
Insbesondere bei Rückbau-, Brech- und Schlitzarbeiten sind überschüssige
Materialien jeweils unmittelbar am Ende des Arbeitstages aus dem Gebäude
in geeingnete Lagerbehältnisse zu schaffen. Die Flächen sind jeweils mit
geeignetem Gerät nachzusaugen.

Grundsätzlich ist darauf zu achten, dass insbesondere im Freibereich
(Straßenraum, Freispielbereich Kindergarten und angrenzende Grundstücke)
außerhalb der abgegrenzten Baustelleneinrichtungsfläche keine
Materialien gelagert bzw. diese Bereiche verunreinigt oder verstaubt
werden.

0.1.3
siehe Baubeschreibung

0.1.4
Über die Baustellenzufahrt an der Kreuzung Jahnstraße/Tannenweg gelangt
man in die umzäunte BE-Fläche (vgl. BE-Plan). Da dies die einzige
Zufahrt ist, gilt auf dem beengten Baustellengelände erhöhte Vorsicht
und Rücksichtnahme zwischen den einzelnen Gewerken. Die Zufahrt ist
grundsätzlich von Verunreinigungen freizuhalten. Die Kosten hierfür sind
in die Position Baustelleneinrichtung einzukalkulieren. Auf der
Baustellenfläche besteht keine Wendemöglichkeit.

Die Anlieferung von Materialien ist nur über den jeweiligen BE-Platz
entlang des Tannenweges erlaubt. Die beengte BE-Fläche ist in Fahr- und
Lagerbereich getrennt. Jegliches Abstellen von Containern, Materialien,
etc. ist mit der Bauleitung abzustimmen. Es ist strikt darauf zu achten,
dass Materialien nur auf den dafür vorgesehenen
Baustelleneinrichtungsflächen gelagert werden.

Materialanlieferungen dürfen in folgenden Zeiträumen nicht erfolgen:
morgens: 07:00 - 08:30 Uhr
mittags:  12:30 - 14:00 Uhr (Hinweis: Essensanlieferung KIGA: 11:30 Uhr)
Sollten Anlieferungen in diesen Zeiträumen unvermeidlich sein, müssen
diese mit entsprechendem zeitlichen Vorlauf von 3 Arbeitstagen vorab mit
dem AG und der Objektüberwachung abgestimmt werden.

0.1.5
Für die Baustelleneinrichtung stehen nur sehr wenige eigens angelegte
Flächen zur Verfügung, die über die Kreuzung Jahnstraße/Tannenweg
angefahren werden können. Stellpla¨tze fu¨r Fahrzeuge sind innerhalb der
Baustelleinrichtungsflächen und entlang des Tannenweges nur sehr
begrenzt vorgesehen. Be- und Entladen ist auf der
Baustelleneinrichtungsfläche entlang der Jahnstraße ud in begrenztem
Umfang im Tannenweg möglich.
Die Jahnstraße und der Tannenweg sind für den Anlieger, öffentlichen
Verkehr, Anlieferungsverkehr, Feuerwehr und evtl. Rettungsfahrzeuge
ständig freizuhalten. (vgl. BE-Plan)
Zudem ist zu berücksichtigen, dass Aus- und Einfahrten der angrenzenden
Grundstücke nicht blockiert werden. Aufgrund der beengten
Platzverhältnisse gilt auf dem Baustellengelände erhöhte Vorsicht und
Rücksichtsnahme zwischen den einzelnen Gewerken und Verkehrsteilnehmern!

0.1.6
Für die Baumaßnahmen sind die jeweiligen Baustellenzugänge zu nutzen. Es
werden zwei Treppentürme mit Absetzplattform sowie ein Gerüstaufzug
außen am Gebäude über das Gewerk Gerüstbau eingerichtet. Es wird ein
Turmdrehkran nördlich des Gebäudes durch den Baumeister aufgestellt.
Dieser kann in Absprache mit dem Baumeister von Folgegewerken
angemietet/genutzt werden.

0.1.7
Die notwendigen Anschlüsse für Bauwasser werden vom Gewerk Baumeister
eingerichtet und bereitgestellt. Baustromunterverteiler werden
geschossweise über das Gewerk ELT aufgestellt und vorgehalten. Die
Kosten übernimmt der AG.

0.1.8
Stellplätze für Lagercontainer des AN sind nur auf der BE-Fläche
zulässig. Es stehen den Gewerken in eingeschränktem Umfang Lagerflächen
auf der BE-Fläche zur Verfügung. Stell- und Lagerflächen werden von der
Bauleitung zugewiesen.

0.1.9 bis 0.1.10
siehe Baugrundgutachten

0.1.11
Um die Einhaltung erlaubter Luftqualitätsgrenzwerte gewährleisten zu
können, dürfen in Luftreinhaltegebieten (u.a. im Stadtgebiet Starnberg)
nur Baumaschinen betrieben werden, die den Anforderungen der Bayerischen
Luftreinhalteverordnung (BayLuftV) vom 20. Dezember 2016 (in Kraft
getreten am 01.01.2017) entsprechen.Baumaschinen sind in diesem
Zusammenhang folgendermaßen definiert:
- ortsveränderliche Maschinen, Geräte und technische Einrichtungen,
- für den Einsatz auf Baustellen (auch im Landschafts- und Gartenbau)
bestimmt,
- mit Dieselmotor (Verbrennungsmotor mit Selbstzündung) angetrieben.
Diese Baumaschinen müssen, um betrieben werden zu dürfen, folgende
Anforderungen bzw. Grenzwerte der Richtlinie 97/68/EG einhalten:
- 19 kW bis weniger 37kW: Stufe Illa der Richtlinie 97/68/EG
- 37 KW bis 560 kW: Stufe I Hb der Richtlinie 97/68/EG.
Für die eingesetzten Baumaschinen ist ein entsprechender Nachweis des
Herstellers über die Einhaltung der geforderten Emissionsgrenzwerte bzw.
das Zertifikat bzgl. eines installierten Partikelminderungssystems auf
der Baustelle vorzuhalten und der zuständigen Behörde auf Verlangen
vorzuzeigen.

0.1.12
Jeder AN hat selbst für die Entsorgung seines Bauabfalles zu sorgen und
Verunreinigungen umgehend zu entfernen. Alle zu entsorgenden Materialien
sind fachgerecht zu entsorgen. Haufwerke, Palettenstapel und
Containerinhalte aus Material oder Aushub mit gefährlichen Stoffen
müssen gegen Niederschläge ausreichend mittels geeigneten Planen oder
Folien geschützt werden. Der Abtransport der Baumaterialien hat
möglichst lärmarm zu erfolgen.

0.1.13 keine Angaben

0.1.14
Die auf dem Grundstück vorhanden Bäume sind zu schützen und zu erhalten.
Ein befahren des Wurzelbereiches ist untersagt. Inbesondere die direkt
hinter den Baumschutzzäunen angrenzende Freispielfläche des
Bestandskindergartens sind zu schützen. Die durch die
Baustelleneinrichtung eingeschränkten öffentlichen Verkehrsflächen sind
entsprechend freizuhalten und zu schützen.

0.1.15
Das Einholen von verkehrsrechtlichen Anordnungen ist in die
Einheitspreise einzukalkulieren und wird nicht gesondert vergütet. Auf
dem Grundstück insbesondere im Bereich der Gehwege befinden sich
Versorgungleitungen. Vor Ausführung der Erdarbeiten sind in den
betroffenen Bereichen mit vermuteten Leitungen Suchgrabungen
durchzuführen.

0.1.16
Hindernisse außer den in den Plänen angegebenen Kabeln, Leitungen und
Schächten werden auf dem Gelände keine vermutet. Die
Versorgungsleitungen der bisher im Baufeld aufgestellten
Containerprovisorien werden vor Baubeginn bis zum jeweiligen
Übergabepunkt rückgebaut.

0.1.17
Einzelne größere Steine, Blo¨cke und Findlinge können vorkommen.

0.1.18
Kampfmittel werden keine vermutet. Erkundungsmaßnahmen liegen jedoch
keine vor.

0.1.19 keine Angaben

0.1.20 keine Angaben

0.1.21
siehe Baugrundgutachten

0.1.22 keine Angaben

0.1.23
Überschneidungen bzw. Schnittstellen einzelner Gewerke sind
unvermeidbar. Ein koordiniertes Arbeiten in enger Abstimmung mit der
Bauleitung
wird vorausgesetzt.

## Zusätzlicher Text
ALLGEMEINE TECHNISCHE VERTRAGSBEDINGUNGEN 2
Allgemeine Vertragsbedingungen für Bauleistungen (VOB/C),
Allgemeine Regelungen für Bauarbeiten gemäß DIN 18299:
(Ausgabe September 2023)

0.2 Angaben zur Ausführung

0.2.1
Die Baumaßnahmen finden bei laufendem Betrieb des benachbarten
Bestandskindergartens statt. Arbeitsunterbrechungen sind zunächst nicht
geplant, können jedoch gewerkeweise aufgrund des Bauablaufs bzw.
witterungsbedingt auftreten.

Die Ausführung beginnt im Oktober 2025. Das Gesamtprojekt
Hochbaumaßnahme wird zum Ende August 2027 abgeschlossen sein. Zum
September 2027 wird das Gebäude dem Nutzer betriebsbereit übergeben.
Nach Inbetriebnahme wird der Rückbau des Bestandes und die Finalisierung
der Außenanlagen bis Mai 2028 abgeschlossen sein.

Die Bauleitung führt gemeinsam mit dem AN technische Kontrollen durch.
(VOB/B, §4.10). Dafür sind rechtzeitig gemeinsame Termine zu
vereinbaren, insbesondere dann, wenn Teile der Leistung durch weitere
Arbeiten eine spätere Prüfung nicht mehr zulassen. Der AN hat die
kontrollierenden Ingenieure (Statiker, Prüfstatiker) rechtzeitig zu
verständigen, so dass die Möglichkeit immer gegeben ist, die Bauteile
rechtzeitig abnehmen zu können.

Zur Fertigstellung findet eine Endabnahme mit dem AG statt. Im Vorfeld
der Abnahme sind der Objektüberwachung rechtzeitig, mind. zwei Wochen
vor dem Abnahmetermin Fachunternehmererklärungen, Prüfbescheide,
Wartungsverträge, Dokumentationen und sonstige Unterlagen vorzulegen.
Die fristgerechte Vorlage  der Unterlagen ist Voraussetzung für die
Abnahme.
Zum Abnahmetermin ist eine Abschlagzahlung mit dem entsprechenden
Leistungsstand zur Abnahme zu stellen.

0.2.2
Es findet während der Bauarbeiten regulärer Kindergartenbetrieb im
Bestandsgebäude auf dem Grundstück statt. Für die Arbeiten ist also
Rücksichtnahme geboten. Ebenso gegenüber dem öffentlichem Grund bzw.
Verkehr und der direkten Nachbarschaft aufgrund der beengten
Platzverhältnisse.

0.2.3
Für das Bauvorhaben wurde seitens des Bauherren ein SiGeKo beauftragt.
Dieser hat einen SiGe-Plan (Baustellenverordnung) erstellt, welcher für
alle
Gewerke / AN bindend ist und gegenüber dem SiGeKo vor Ausführungsbeginn
bestätigt werden muss.

0.2.4
Art und Umfang von Leistungen zur Unfallverhütung bzw. zum
Gesundheitsschutz für Mitarbeiter anderer Unternehmen sind prinzipiell
den
einzelnen LV-Positionen sowie Ausführungsunterlagen zu entnehmen.
Umfangreiche Sicherungsmaßnahmen sind bei den Gewerken Baumeister und
Gerüstbau ausgeschrieben. Es wird auf die jeweiligen Punkte im SiGe-
Plan-Textteil hingewiesen.

Das Herstellen von Abdeckungen, Umwehrungen, Gerüste und sonstigen
Sicherungseinrichtungen gemäß UVV ist Nebenleistung und
einzukalkulieren. Sofern nach Abschluss der eigenen Bauarbeiten diese
Sicherungsmaßnahmen weiter vorzuhalten sind, wird die Vorhaltung in
gesonderten Positionen vergu¨tet.
Fu¨r die Rohbau-, Dachdecker- und Fassadenarbeiten wird vom Gewerk
Geru¨stbau ein Geru¨st aufgestellt.

Bei der Planung der Baustelleneinrichtung, insbesondere des
Kraneinsatzes, ist der Baugrund zu beru¨cksichtigen. Es muss dem
Auftraggeber ein Standsicherheitsnachweis fu¨r die Kranstellung
vorgelegt werden.

0.2.5 keine Angaben

0.2.6
Das Aufstellen von Containern, etc. durch den AN ist auf dem Grundstück
nur in Abstimmung mit AG bzw. der Bauleitung möglich.

0.2.7
Ein Fassadengerüst wird baubegleitend zu den Rohbauarbeiten errichtet.

0.2.8
Das vorgenannte Fassadengerüst kann durch die jeweiligen Gewerke
genutzt werden. Der Turmdrehkran des Baumeisters kann nach Absprache mit
dem Baumeister genutzt/angemietet werden. Außerdem kann ein Gerüstaufzug
benutzt werden.

0.2.9
Das Fassadengerüst wird für eine Standzeit von ca. 10 Monaten ausgelegt.
Der Turmdrehkran des Baumeisters wird nach Abschluss der Dachdecker-
/Spenglerar- und Fassadenbauarbeiten abgebaut.

0.2.10 bis 0.2.12 keine Angaben

0.2.13
Der Umfang der Eignungs- bzw. Gütenachweise ist bei Vertragsabschluss
bzw. vor Beginn der Arbeiten zwischen AG und AN zu vereinbaren.

0.2.14
Das Erdmaterial des Aushubs ist durch den AN zu beproben und der
Wiedereinbau bzw. die Entsorgung zusammen mit den Fachplanern
abzustimmen. Weitere zu gewinnende Stoffe sind auf dem Baufeld nicht
bekannt.
Alle Stoffe sind ordnungsgemäß zu entsorgen. Der AN hat die
Entsorgungskosten zu übernehmen bzw. in die EPs mit einzukalkulieren.
Generell ist ein Entsorgungsnachweis vorzulegen.

0.2.15
Der AG stellt keinerlei Stoffe oder Materialien zur Verfügung.
Stoffe und Bauteile, die der AN zu liefern hat und die in das Bauwerk
eingehen, müssen ungebraucht und für den jeweiligen Verwendungszweck
geeignet sein. Die zum Einsatz kommenden Hilfsstoffe müssen im System
eines Herstellers verwendet werden. Alle eingebauten Produkte müssen für
den Einsatz in Kindergärten nachweislich gesundheitlich unbedenklich,
schadstoff- und geruchsarm sein. Der Nachweis hat über ein
entsprechendes in Bayern anerkanntes Zertifikat zu erfolgen. Anerkante
Zertifikate sind z.B. der 'Blaue Umweltengel' oder vergleichbare
Prüfzeichen.

Grundsätzlich sind weiter die zum Zeitpunkt der Ausführung gültigen
Vorgaben des DGUV (Deutscher Gesetzliche Unfallversicherung) und der
KUVB (Kommunale Unfallversicherung Bayern) einzuhalten.

Informationen unter :
Deutsche Gesetzliche Unfallversicherung (DGUV)
Glinkastraße 40
10117 Berlin
Tel.: 030 288763 800
Fax: 030 288763 808
E-Mail: info(at)dguv.de
Homepage: www.dguv.de

Kommunale Unfallversicherung Bayern (KUVB)
Ungererstraße 71
80805 München
Tel.: 089 36093-0
Fax: 089 36093-135
E-Mail: oea(at)kuvb.de
Homepage: www.kuvb.de

0.2.16 keine Angaben

0.2.17
Abladen, Lagern und Transport von Stoffen und Bauteilen ist vom AN
(falls
nicht separat beauftragt) in die EP's mit einzukalkulieren.

0.2.18 bis 0.2.20 keine Angaben

0.2.21
Die Abrechnung erfolgt auf Grundlage eines prüffähigen sog. steigendem
bzw. kumulierendem Aufmaß bzw. nach Plan. Auch Abschlagrechnungen werden
in der Regel nur auf Grundlage der Vorgaben zum prüffähigen Aufmass
freigegeben.

Beschaffenheitsnachweise, technische Datenblätter, Einbauhinweise und
Bauteilzulassungen sind als Grundlage einer Ausführungsfreigabe vor
Ausführung mindestens digital (in pdf-Format) und zur Abrechnung in
Papierform und digital einzureichen. Kosten hierfür sind in die
Einheitspreise einzurechnen.

## Zusätzlicher Text
ALLGEMEINE TECHNISCHE VERTRAGSBEDINGUNGEN (ATV) 2
Allgemeine technische Vertragsbedingungen für Bauleistungen (VOB/C),
Estricharbeiten gemäß DIN 18353
(Ausgabe September 2019)

0.2  Angaben zur Ausfu¨hrung

0.2.1 Zement-Heizestriche, Zement-Sichtestriche mit Beschichtungen
0.2.2 Zement-Heizestriche werden durch Folgegewerke belegt,
 Zement-Sichtestriche werden vom Gewerk Estrich imprägniert, grundiert,
versiegelt
0.2.3 es kommen Estriche der Nutzungskategorien C1 und C3 nach DIN EN
1991-1-1 zur Ausführung
0.2.4 Vorgesehene Beläge: Kautschuk, Fliesen
0.2.5 Ausführung nach Bauteilkatalog und Fugenplanung
0.2.6 siehe Leistungsbeschreibungen und Bauteilkatalog
0.2.7 Einteilung von Flächen gem. Fugenplan
0.2.8 Fugenausbildung gem. Fugenplan
0.2.9 Fugenprofile und Fugenmassen gem. Einzelbeschreibungen
0.2.10 Untergrund für Estriche: Ausgleichsdämmung und Trittschalldämmung
auf  Stahlbetondecke oder Hohlboden
0.2.11 bitum. Abdichtung der Bodenplatte vom Gewerk Estrich zu erbringen
0.2.12 Untergrund ohne Gefälle
0.2.13 Vorbehandlung des Untergrundes durch Reinigen/Entfernen von
Schmutzresten
0.2.14 Estriche ohne Gefälle
0.2.15 Trennschichten als Trennlage 2x0,2mm PE-Folie überlappt
0.2.16 Heizung über Fußbodenheizungssystem, FBH Rohrbefestigungsplatte
f.  Heizrohre 17mm durch Gewerk Heizung
0.2.17 Heizrohre 17mm Fußbodenheizung mit Rohrbefestigungsplatte,
Estrichnenndicken und Rohrüberdeckungen gem. Bauteilkatalog
0.2.18 Aussparungen und Durchdringungen gem. Übersichtsplan
0.2.19 keine zu belegenden Treppenstufen oder -podeste
0.2.20 keine Angaben
0.2.21 Bewegungsfugen mit Fugenprofilen gem. Übersichtsplan
0.2.22 siehe Einzelbeschreibungen
0.2.23 Schutz von Bau- oder Anlagenteilen durch Abkleben bzw. Abschalen
0.2.24 keine Angaben
0.2.25 keine Angaben
0.2.26 keine Angaben

## Zusätzlicher Text
VORBEMERKUNGEN SIGEKO
Der AG hat für die Durchführung der Baumaßnahmen einen externen SiGeKo
beauftragt.

Der Sicherheits- und Gesundheitsplan (SiGe-Plan) wird vom SiGeKo vor
Baubeginn erstellt. Der AN ist verpflichtet, die gültigen Arbeitsschutz-
und Unfallverhütungsbestimmungen einzuhalten, die Schutzmaßnahmen auf
der Grundlage des SiGe-Planes durchzuführen und die Hinweise des
Koordinators zu beachten. Der Auftragnehmer hat sich mit den anderen am
Bau beteiligten Firmen bezüglich der Schutzmaßnahmen abzustimmen. Alle
diesbezüglichen Maßnahmen zur Einhaltung der  gesetzlichen Grundlagen
sind für die gesamte Bauzeit in die Einheitspreise einzurechnen.
Aufwendungen, welche dem Ausführenden durch das Nichtbeachten der
geltenden Vorschriften entstehen, werden  nicht vergütet. Kosten, welche
aufgrund mangelhafter Sicherheitsmaßnahmen entstehen, sind durch den
Verursacher zu tragen.

Zu Beginn der Arbeiten sind vorzulegen:
- nach ArbSchG §§ 5, 6 die Gefährdungsbeurteilungen und
- nach ArbSchG § 12 die Nachweise der Unterweisungen für die Mitarbeiter

## Zusätzlicher Text
TERMINE / EINZELFRISTEN
Einzelfristen werden vom Auftraggeber jeweils vor Beginn des
Bauabschnittes gem. VOB/B §5 Abs (2) angegeben.

Hinweis:
Es gelten die Vertragsfristen im Formblatt EFB 214.H

## Zusätzlicher Text
ANLAGEN
Die beiliegenden Pläne sind Teil der Ausschreibungsunterlagen. Alle
darin
dargestellten Bauteile und Verbindungsmittel sind Teil der zu
erbringenden
Leistung und sind in die Einheitspreise der Ausschreibung einzurechnen,
auch
wenn nicht besonders erwähnt.

Die auf den Plänen dargestellten Konstruktionen enthalten
Prinziplösungen, die
bezüglich Größe, Masse und Anordnung am/zum Bauwerk verbindlich
vorgegeben sind. Nebenangebote sind nicht zugelassen.
Unternehmervarianten
bezüglich technischer Ausführung, Montageablauf, Verbindungsmittel etc.
sind
möglich, müssen aber vor Ausführung dem AG zur Freigabe vorgelegt
werden,
damit die Variante mit der ausgeschriebenen Konstruktion verglichen
werden
kann. Der Unternehmer hat den Nachweis der Gleichwertigkeit zu erbringen
und
die Kosten für Umplanungen zu tragen, welche die Variante nach sich
zieht.

Anlagen Architekt
P2402-01 Ersatzneubau KiTa St. Nikolaus, Starnberg

Lageplan
STA_WP-000-Lageplan

Baustelleneinrichtungsplan
STA_WP-001-Baustelleneinrichtung Neubau
STA_WP-002-Baustelleneinrichtung Abbruch

Grundrisse
STA_WP-150-Grundriss Untergeschoss
STA_WP-100-Grundriss Erdgeschoss
STA_WP-104-Grundriss Erdgeschoss - Bodenspiegel
STA_WP-110-Grundriss 1. Obergeschoss
STA_WP-114-Grundriss 1. Obergeschoss - Bodenspiegel
STA_WP-120-Grundriss 2. Obergeschoss
STA_WP-124-Grundriss 2. Obergeschoss - Bodenspiegel
STA_WP-130-Grundriss 3. Obergeschoss
STA_WP-134-Grundriss 3. Obergeschoss - Bodenspiegel
STA_WP-140-Grundriss Dachaufsicht

Schnitte
STA_WP-200-Schnitt A-A, B-B
STA_WP-201-Schnitt C-C
STA_WP-202-Schnitt D-D

Ansichten
STA_WP-300-Ansicht Nord-Ost
STA_WP-301-Ansicht Nord-West
STA_WP-302-Ansicht Süd-Ost
STA_WP-303-Ansicht Süd-West

Details
STA_DP-000-Bauteilkatalog

sonstige Anlagen
Wärmeschutz-, Bau-  und Raumkustiknachweis
Brandschutznachweis

## ESTRICHARBEITEN
Datum: 31.07.26

*Hinweis*
Hinweistext Gerüste, Baubehelfe
Die für die einzelnen Arbeiten für die in den
Positionen angegebenen Arbeitshöhen erforderlichen
Arbeits- und Schutzgerüste und sonstige Baubehelfe sind
in die Einheitspreise einzukalkulieren.

Arbeitshöhen:
UG  OK RFB bis OK FFB EG 2,67m
EG bis OG2 OK RFB bis UK Decke 3,625m
OG3  OK RFB bis UK Decke 3,145m
OG3 (außen) OK RFB bis OK Pergolaträger ca. 3,20m

Bodenaufbauten:
UG  kein weiterer Aufbau
EG bis OG2 17cm
OG3  54cm Haupttreppe, 49,5cm Sockentreppe
  außen wechselnde Aufbauhöhen wg. Gefälle

Fassadengerüste werden vom Gewerk Gerüstbau errichtet
und vorgehalten.
Sofern weitere Bautreppen und Baubehelfe erforderlich
sind abhängig von der eigenen Organisation des
Ablaufes, sind diese selbst zu liefern. Die Transport-
/ Lieferwege sind den Plänen (Baustelleneinrichtung) zu
entnehmen.

### Bereich 1 VORBEREITENDE ARBEITEN

**1.1 Baustelleneinrichtung**
Baustelleneinrichtung mit allen fu¨r die Durchfu¨hrung
der
Arbeiten notwendigen Geräte, etc.
Aufstellen, vorhalten und räumen von Gerätecontainer.
Lagerflächen werden im Gebäude nicht zu Verfu¨gung
gestellt.
Menge: 1,000 Psch

**1.2 Untergrund reinigen Beton lose Verunreinigung Grobschmutz entsorgen**
Reinigen des Untergrundes aus Beton, von grober
Verschmutzung, von losen Verunreinigungen, durch
Entfernen von Grobschmutz, gesamte Fläche, aufgenommene
Stoffe sammeln, entsorgen
Menge: 1720,000 m2

**1.3 Überprüfung der Höhenlage**
Überprüfung der Höhenlage Rohfußboden im Rasterabstand
von ca. 4m. Anfertigung eines Raumprotokolls mit
Dokumentation der ermittelten Rohfußbodendifferenzen
und der Höhenlage der festgelegten Fußbodendifferenzen.
Menge: 1720,000 m2

**1.4 Untergrund ausgleichen Leichtmörtel D 10 mm**
Ausgleichen des Untergrundes aus Beton, bei größeren
Unebenheiten, mit Leichtmörtel, Bindemittel Zement,
schnell härtend, mittlere Dicke 10 mm
Menge: 200,000 m2

### Bereich 2 FUSSBODENABDICHTUNG

**2.1 Bitumenvoranstrich**
Aufbringen eines kaltflüssigen Bitumenvoranstrichs auf
Stahlbetonplatte zur Verbesserung des Haftgrundes.
Das Anbringen eines Hochzugs von 15-20cm  an Rändern
und Stützen ist in diese Position mit einzukalkulieren
Menge: 550,000 m2

**2.2 Abdichtung Bodenplatte W2.1-E 2lagig Elastomerbitumen-Schweißbahnen**
Abdichtung erdberührter Bodenplatten DIN 18533-1 und
DIN 18533-2, Wassereinwirkungsklasse W2.1-E (mäßige
Einwirkung von drückendem Wasser bis 3 m Eintauchtiefe)
, 2-lagig, bestehend aus:

1. Lage Elastomerbitumen-Schweißbahnen mit
Glasgewebeeinlage 200 g/m2, Anwendungstyp DIN/TS 20000-
202 BA PYE G 200 S4, im Schweißverfahren aufbringen

Produkt der Planung: BauderFLEX G4E oder gleichwertig

2. Lage Elastomerbitumen-Schweißbahn mit
Polyestervlies-einlage 250 g/m2, Anwendungstyp DIN/TS
BA PYE PV 200 S5, im Schweißverfahren aufbringen

Produkt der Planung: BauderFLEX K5E oder gleichwertig
Menge: 550,000 m2
Zuordnung: 325

**2.3 Randhochzug 15-20 cm an Wänden**
*** Bezugsbeschreibung
Sauberes und dichtes Anschließen der Fußbodenabdichtung
an Wände. Hochziehen der Fußbodenabdichtung durch
Einkleben von Randstreifen, Schweißbahn-Streifen 50cm
breit, 20cm an Wänden hochgezogen, dicht an Wand
geklebt, einschl. Säubern der Flächen + Voranstrich
Menge: 350,000 m

**2.4 Randhochzug 15-20 cm an Stützen**
*** wie Position 2.3
Sauberes und dichtes Anschließen der Fußbodenabdichtung
an Wände Stützen, Abwicklung bis 70-100 cm.
Menge: 4,000 St

**2.5 Zulage Innen-Außenecken, Höhe 15-20cm**
Zulage zur Position Wandhochzug, für das Ausbildung
einer Innen- und Außenecke der Abdichtung an Wänden,
Höhe 15-20cm
Menge: 200,000 St

**2.6 Zulage Anschluss Durchdringungen**
Zulage für das saubere und dichte Anschließen der
Fußbodenabdichtung an Durchdringungen wie
Rohrdurchführungen und Grundleitungsanschlüsse bauseits
gesetzt, einschließlich Ausschnitte in den
Abdichtungslagen mit erforderlichem Materialverbrauch
Abdichtungsmanschetten mit Klebeflansch

Ausführungsort: Bodenplatte EG
Menge: 5,000 St

### Bereich 3 DÄMMSCHICHTEN

#### Titel 3.1 Aufbau B.01/B.02/B.03/B.04/B.05/B.06/B. 07

**3.1.1 Wärmedämmschicht Ausgleichsschicht Fußboden PS-Hartschaum EPS D 40mm 0,035W/(mK) DEO dh**
Wärmedämmschicht als Ausgleichsschicht für Fußboden,
aus Polystyrol-Hartschaum EPS DIN EN 13163, als Platte,
Dicke 40 mm, Bemessungswert der Wärmeleitfähigkeit max.
0,035 W/(mK), einlagig, Anwendungsgebiet DIN 4108-10
DEO, hohe Druckbelastbarkeit - dh, auf Rohdecke, als
Unterlage für Trittschalldämmschicht, Ausführung gemäß
Zeichnung.

Ausführungsort:
alle Geschosse bei allen Aufbauten B.01-B.07
Menge: 1720,000 m2
Zuordnung: 353

**3.1.2 Trittschalldämmschicht PS-Hartschaum EPS 3kN/m2 0,040W/(mK) DES**
Trittschalldämmschicht aus Polystyrol-Hartschaum EPS
DIN EN 13163, lotrechte Nutzlasten (Einzellasten bis 2
kN, Flächenlasten bis 3 kN/m2), als Platte, Lieferdicke
30 mm, dynamische Steifigkeit s´=35MN/m3,
Bemessungswert der Wärmeleitfähigkeit max. 0,040 W/(mK)
, Nennwert der Wärmeleitfähigkeit max. 0,038 W/(mK),
geringe Zusammendrückbarkeit - sg, Anwendungsgebiet DIN
4108-10 DES, auf Wärmedämmschicht, als Unterlage für
Heizestrich, Ausführung gemäß Zeichnung.

Ausführungsort:
alle Geschosse bei allen Aufbauten der
Nutzungskategorie C1 gem. DIN EN 1991-1-1
qk: bis 3kN/m2

siehe Übersichtspläne
Menge: 1100,000 m2
Zuordnung: 353

**3.1.3 Trittschalldämmschicht PS-Hartschaum EPS 5kN/m 0,040W/(mK) DES**
Trittschalldämmschicht aus Polystyrol-Hartschaum EPS
DIN EN 13163, lotrechte Nutzlasten (Einzellasten bis 4
kN, Flächenlasten bis 5 kN/m2), als Platte, Lieferdicke
30 mm, dynamische Steifigkeit s´=35MN/m3,
Bemessungswert der Wärmeleitfähigkeit max. 0,040 W/(mK)
, Nennwert der Wärmeleitfähigkeit max. 0,038 W/(mK),
geringe Zusammendrückbarkeit - sg, Anwendungsgebiet DIN
4108-10 DES, auf Wärmedämmschicht, als Unterlage für
Heizestrich, Ausführung gemäß Zeichnung.

Ausführungsort:
alle Geschosse bei allen Aufbauten der
Nutzungskategorie C3 gem. DIN EN 1991-1-1
qk: bis 5kN/m2

siehe Übersichtspläne
Menge: 620,000 m2
Zuordnung: 353

**3.1.4 Wärmedämmstoffe anpassen**
Wärmedämmstoffe anpassen an auf der Rohdecke liegende
Rohre, Kabelkanäle und dergleichen.

Abrechnung je Seite z.B. des Kabelkanals
Menge: 200,000 m

**3.1.5 Wärmedämmschicht an Durchdringung anpassen bis 0,1m2**
Wäremdämmschichten an Durchdringung anpassen, bis 0,1
m2 Einzelgröße, einzukalkulieren sind beide
Dämmschichten im Bodenaufbau
Menge: 16,000 St

**3.1.6 Wärmedämmschicht an Durchdringung anpassen bis 0,6m2**
Wäremdämmschichten an Durchdringung anpassen, bis 0,6
m2 Einzelgröße, einzukalkulieren sind beide
Dämmschichten im Bodenaufbau
Menge: 4,000 St

**3.1.7 Trennlage PE-Folie D 0,2mm 2-lagig Dämmschicht**
Trennlage aus PE-Folie Dicke 0,2 mm, 2lagig, Stöße
überlappen, Breite Überlappung 15 cm, auf Dämmschicht

Ausführungsort:
EG: unter Aufbau B.03
1.OG-3.OG: unter allen Aufbauten
3.OG: unter Aufbau B.04 zusätzlich als Trennlage auf
Systemträgerplatte Hohlboden
Menge: 1315,000 m2

**3.1.8 Trennlage PE-Folie Randhochzug**
Trennschicht aus PE-Folie, einlagig, Dicke 0,2 mm,
Stöße überlappen, auf Wärm-, bzw. Trittschalldämmung
oder als Trennschicht bei Estrich auf Trennlage,
Wannenförmig 20 cm an Wand hochführen und festkleben,
nach Fertigstellung des Estrich wieder abschneiden und
entfernen.
Menge: 1105,000 m

**3.1.9 Randdämmstreifen PE-Schaum D 10mm H 200mm**
Randstreifen zur Schallentkoppelung an Wandflächen,
Türzargen, Heizleitungen und sonstigen Durchdringen des
Estrichs, einzukalulieren sind Kleinabschnitte, Dicke
10mm, Höhe 200mm.
Menge: 1105,000 m

**3.1.10 Überstand Randdämmstreifen abschneiden PE-Schaum**
Abschneiden des Überstandes des Randdämmstreifens aus
PE-Schaum, für Bodenbelagarbeiten.
Menge: 1105,000 m

### Bereich 4 ESTRICHAUFBAUTEN

#### Titel 4.1 Aufbau B.01 / B.05 Zement-Estrich Heizestrich CT-C35-F5-S91-H71

**4.1.1 Zement-Heizestrich Estrich auf Dämmschicht 3kN/m2 F5 C35 D 91mm**
Heizestrich als Zementestrich CT, als Estrich auf
Dämmschicht DIN 18560-2, unbewehrt, lotrechte
Nutzlasten C1 (Einzellasten bis 2 kN, Flächenlasten bis
3 kN/m2), Biegezugfestigkeitsklasse F5 DIN EN 13813,
Bauart A, Estrichnenndicke 91 mm, Dichte =2000kg/m3,
zur Aufnahme von elastischen/textilen Belägen,
Oberfläche maschinell glätten

Ausführung gemäß Zeichnung.

Ausführungsort:
in allen Geschossen bei Fußbodenaufbauten B.01 und B.05
mit Nutzungskategorie C1 gem. DIN EN 1991-1-1
qk: bis 3kN/m2

siehe Übersichtspläne
Menge: 825,000 m2
Zuordnung: 324

**4.1.2 Mehrdicke D 5mm**
Mehrdicke des Zementestrichs aus Vorposition, je 5 mm
Dicke
Menge: 40,000 m2

**4.1.3 Minderdicke D 5mm**
Minderung des Zementestrichs aus Vorposition, je 5 mm
Dicke
Menge: 80,000 m2

**4.1.4 Zement-Heizestrich Estrich auf Dämmschicht 5kN/m2 F5 C35 D 91mm**
Heizestrich als Zementestrich CT, als Estrich auf
Dämmschicht DIN 18560-2, unbewehrt, lotrechte
Nutzlasten C3 (Einzellasten bis 4 kN, Flächenlasten bis
5 kN/m2), Biegezugfestigkeitsklasse F5 DIN EN 13813,
Bauart A, Estrichnenndicke 91 mm, Dichte =2000kg/m3,
zur Aufnahme von elastischen/textilen Belägen,
Oberfläche maschinell glätten

Ausführung gemäß Zeichnung.

Ausführungsort:
in allen Geschossen bei Fußbodenaufbauten B.01 und B.05
mit Nutzungskategorie C3 gem. DIN EN 1991-1-1
qk: bis 5kN/m2

siehe Übersichtspläne
Menge: 550,000 m2
Zuordnung: 324

**4.1.5 Mehrdicke D 5mm**
Mehrdicke des Zementestrichs aus Vorposition, je 5 mm
Dicke
Menge: 28,000 m2

**4.1.6 Minderdicke D 5mm**
Minderung des Zementestrichs aus Vorposition, je 5 mm
Dicke
Menge: 55,000 m2

#### Titel 4.2 Aufbau B.02 / B.06 Zement-Estrich Heizestrich CT-C35-F5-S80-H60

**4.2.1 Zement-Heizestrich Estrich auf Dämmschicht 3kN/m2 F5 C35 D 80mm**
Heizestrich als Zementestrich CT, als Estrich auf
Dämmschicht DIN 18560-2, unbewehrt, lotrechte
Nutzlasten C1 (Einzellasten bis 2 kN, Flächenlasten bis
3 kN/m2), Biegezugfestigkeitsklasse F5 DIN EN 13813,
Bauart A, Estrichnenndicke 80 mm, Dichte =2000kg/m3,
zur Aufnahme von Fliesenbelägen, Oberfläche maschinell
glätten

Ausführung gemäß Zeichnung

Ausführungsort:
in allen Geschossen bei Fußbodenaufbauten B.02 und B.06
mit Nutzungskategorie C1 gem. DIN EN 1991-1-1
qk: bis 3kN/m2

siehe Übersichtspläne
Menge: 155,000 m2
Zuordnung: 324

**4.2.2 Mehrdicke D 5mm**
Mehrdicke des Zementestrichs aus Vorposition, je 5 mm
Dicke
Menge: 10,000 m2

**4.2.3 Minderdicke D 5mm**
Minderung des Zementestrichs aus Vorposition, je 5 mm
Dicke
Menge: 16,000 m2

#### Titel 4.3 Aufbau B.03 Zement-Estrich Sichtestrich CT-C40/C50-F6/F7-S50

**4.3.1 1.Lage Spezialschnellestrich über 5kN/m2 C40 F6 D 50mm maschinell glätten**
1.Lage des 2-schichtigen Sichtestrichs:

schwundarmer Spezialschnellestrich CT - C40 - F6,
Stärke 50mm, liefern als Grundestrich unter
Sichtestrich,
als Grundestrich auf Dämmschicht DIN 18560-2,
unbewehrt, lotrechte Nutzlasten C3 (Einzellasten über 4
kN, Flächenlasten über 5 kN/m2),
Biegezugfestigkeitsklasse F6 DIN EN 13813, Dichte =
2000kg/m3, zur Aufnahme von Beschichtungen, Oberfläche
maschinell glätten

Ausführung gemäß Zeichnung

Ausführungsort:
in allen Geschossen bei Fußbodenaufbauten B.03 mit
Nutzungskategorie C3 gem. DIN EN 1991-1-1
qk: bis 5kN/m2

siehe Übersichtspläne
Menge: 70,000 m2
Zuordnung: 324

**4.3.2 2.Lage Spezialschnellestrich über 5kN/m2 C50 F7 D 50mm maschinell glätten**
2.Lage des 2-schichtigen Sichtestrichs:

schwundarmer Spezialschnellestrich CT - C50 - F7,
Stärke 50mm, liefern als Grundestrich unter
Sichtestrich,
als Sichtestrich auf Grundestrich DIN 18560-2,
unbewehrt, lotrechte Nutzlasten C3 (Einzellasten über 4
kN, Flächenlasten über 5 kN/m2),
Biegezugfestigkeitsklasse F6 DIN EN 13813, Dichte =
2000kg/m3, zur Aufnahme von Beschichtungen, Oberfläche
maschinell glätten

Ausführung gemäß Zeichnung

Ausführungsort:
in allen Geschossen bei Fußbodenaufbauten B.03 mit
Nutzungskategorie C3 gem. DIN EN 1991-1-1
qk: bis 5kN/m2

Produkt der Planung: Rheorapid oder gleichwertig

siehe Übersichtspläne
Menge: 70,000 m2
Zuordnung: 324

**4.3.3 Mehrdicke D 5mm**
Mehrdicke des Zementestrichs aus Vorposition, je 5 mm
Dicke
Menge: 4,000 m2

**4.3.4 Minderdicke D 5mm**
Minderung des Zementestrichs aus Vorposition, je 5 mm
Dicke
Menge: 7,000 m2

#### Titel 4.4 Aufbau B.07 Zement-Estrich Sichtestrich CT-C40-F6-S103

**4.4.1 Schnell-Zementestrich Sichtestrich über 3kN/m2 C40 F6 D 100mm**
Schnellzementestrich CT auf Dämmsicht über 3kN/m2 C40
F6 SW1 D 100mm, als Sichtestrich, 1-lagig

Schnellzementestrich CT, als Estrich auf Dämmschicht
DIN 18560-2, unbewehrt, lotrechte Nutzlasten C1
(Einzellasten bis 2 kN, Flächenlasten bis 3 kN/m2),
Biegezugfestigkeitsklasse F6 DIN EN 13813, Bauart A,
Estrichnenndicke 100 mm, Dichte =2000kg/m3, Oberfläche
maschinell glätten

Ausführung gemäß Zeichnung

Ausführungsort:
3.OG Technikräume mit Nutzungskategorie C1 gem. DIN EN
1991-1-1
qk: bis 3kN/m2

siehe Übersichtspläne
Menge: 115,000 m2

**4.4.2 Mehrdicke D 5mm**
Mehrdicke des Zementestrichs aus Vorposition, je 5 mm
Dicke
Menge: 5,000 m2

**4.4.3 Minderdicke D 5mm**
Minderung des Zementestrichs aus Vorposition, je 5 mm
Dicke
Menge: 10,000 m2

#### Titel 4.5 Aufbau B.04 Zementestrich auf Hohlboden CT-C35-F5-S94

**4.5.1 Zementestrich Estrich auf Dämmschicht über 5kN/m2 F5 C35 D 94mm**
Zementestrich CT, als Estrich auf Dämmschicht DIN
18560-2, unbewehrt, lotrechte Nutzlasten C3
(Einzellasten über 4 kN, Flächenlasten über 5 kN/m2),
Biegezugfestigkeitsklasse F5 DIN EN 13813,
Estrichnenndicke 94 mm, für Flächen in Innenräumen, zur
Aufnahme von elastischen/textilen Belägen, Dichte
=2000kg/m3, Oberfläche maschinell glätten

Ausführung gemäß Zeichnung

Ausführungsort:
3.OG bei Fußbodenaufbau B.04 mit Nutzungskategorie C3
gem. DIN EN 1991-1-1
qk: bis 5kN/m2

siehe Übersichtspläne
Menge: 10,000 m2
Zuordnung: 324

**4.5.2 Mehrdicke D 5mm**
Mehrdicke des Zementestrichs aus Vorposition, je 5 mm
Dicke
Menge: 1,000 m2

**4.5.3 Minderdicke D 5mm**
Minderung des Zementestrichs aus Vorposition, je 5 mm
Dicke
Menge: 1,000 m2

#### Titel 4.6 Sonstiges

**4.6.1 Estrich Durchdringung anpassen**
Estrich an Durchdringung anpassen, bis 0,1 m2
Einzelgröße
Menge: 10,000 St

**4.6.2 Abschalen von Aussparungen mit Brettern bzw. Kartonwinkeln bis 100mm**
Abschalen von Aussparungen im Estrich mit Brettern oder
Kartonwinkel, Seitenlängen bis 60cm, Aussparung
quadratisch

Abschalhöhe: bis 100mm
Menge: 55,000 m

**4.6.3 Aussparung Estrich schließen 60/60cm**
Aussparung in Estrich nachträglich schließen inkl.
Anarbeiten an Durchdringungen, Querschnitt rechteckig,
vierseitig verklammern mit Epoxidharzmörtel + Klammern
Maße ca. 60/60cm
Menge: 16,000 St

**4.6.4 Aussparung Estrich schließen 45/100cm**
Aussparung in Estrich nachträglich schließen inkl.
Anarbeiten an Durchdringungen, Querschnitt rechteckig,
vierseitig verklammern mit Epoxidharzmörtel + Klammern
Maße ca. 45/100cm
Menge: 2,000 St

**4.6.5 Aussparung Estrich schließen 47,5/125cm**
Aussparung in Estrich nachträglich schließen inkl.
Anarbeiten an Durchdringungen, Querschnitt rechteckig,
vierseitig verklammern mit Epoxidharzmörtel + Klammern
Maße ca. 47,5/125cm
Menge: 2,000 St

### Bereich 5 FUGENHERSTELLUNG

#### Titel 5.1 Bewegungsfugen Stahl niro

**5.1.1 Dehnfugenprofil für Zementestrich trittschallgedämmt**
Dehnfugenprofill fu¨r Zementestrich trittschallgeda¨mmt
liefern und einbauen mit folgenden Anforderungen:
  einfache Montage ohne Ausklinkwerkzeuge, Sa¨gen,
Zangen, o.a¨.
  geradliniger Fugenverlauf durch 2 mm starkes PVC-L-
Profil
  Tu¨ru¨berga¨nge und weitla¨ufigen Dehnfugen
  vollsta¨ndige Entkopplung der Estrichplatten
  integrierte Lo¨cher fu¨r Estrichdu¨bel
  in der Profillwand (e = 25 cm)  fixieren die
Ho¨henlage der
  Estrichdu¨bel und verhindern ein Aufschu¨sseln des
Estrichs.

Ausführungsort: alle Geschosse, siehe Bodenspiegelplan
Menge: 180,000 m

**5.1.2 Überstand Bewegungsfugenprofil abschneiden PE-Schaum**
Abschneiden des Überstandes des Bewegungsfugenprofils
aus PE-Schaum, für Bodenbelagarbeiten.

Ausführungsort: alle Geschosse, siehe Bodenspiegelplan
Menge: 180,000 m

**5.1.3 Estrichdübel trittschallgedämmt bei Dehnfugen**
Querkraftverdu¨belung bei Dehnfugen nach DIN 18560-2
liefern und einbauen mit folgenden Eigenschaften:
  verhindert Aufschu¨sseln und Ho¨henversatz
  qualitativ hochwertig
  massiver Stahlkern Ø 6 mm
  hohes Auszugs- und Schwindverhalten durch
Kunststoffbeschichtung
  integrierte Dehnungsausgleichskappe
  4 St./lfm eingebaut in Dehnfugenprofil der
Vorposition

Ausführungsort: alle Geschosse, siehe Bodenspiegelplan
Menge: 720,000 St

**5.1.4 Herstellen Bewegungsfuge Bewegungsfugenprofil Profil Stahl niro H 100mm B 20mm**
Herstellen der Bewegungsfuge, DIN EN 13318, in Estrich,
als Bauwerksfuge, durch Einlegen von Fugenprofil, mit
Bewegungsfugenprofil, aus nichtrostendem Stahl,
Profilhöhe 100 mm, Fugenbreite 20 mm.

Ausführungsort: alle Geschosse, siehe Bodenspiegelplan
Menge: 180,000 m

#### Titel 5.2 Scheinfugen

**5.2.1 Herstellen Scheinfuge**
Herstellen der Scheinfugen, DIN EN 13318, in Estrich,
durch Einschneiden in den frischen Estrichmörtel.

Ausführungsort: EG, 1./2.OG, siehe Bodenspiegelplan
Menge: 120,000 m

**5.2.2 Scheinfuge/Riss schließen 2K-Reaktionsharz-Fugenmasse**
Kraftschlüssiges Schließen von Scheinfugen/Rissen im
Untergrund mit Zweikomponenten-Reaktionsharz.

Ausführungsort: EG, 1./2.OG, siehe Bodenspiegelplan
Menge: 120,000 m

**5.2.3 Zulage Verklammen**
Zulage zu Vorposition für Mehraufwand durch Verklammen
der Vergußfugen.

Ausführungsort: EG, 1./2.OG, siehe Bodenspiegelplan
Menge: 120,000 m

#### Titel 5.3 Dehnfugen Silikon

**5.3.1 Herstellen von Dehnfugen Silikon in beiden Schichten des Sichtestrichs**
Herstellen von Bewegungsfugen in beiden Schichten
- 1. Schicht als Dehnfugenprofil mit Dämmstreifen
- 2. Schicht als sauber, gerade geschnittene Kante
mittels Nassschneidemaschine, inkl. Fase und Abfugen
mit Natursteinsilikon

Ausführungsort: 3.OG Sichtestrichflächen, siehe
Bodenspiegelplan
Menge: 20,000 m

### Bereich 6 NACHBEHANDLUNG

#### Titel 6.1 Aufbau B.03

*Hinweis*
Estrichbeschichtung
Mit den nachfolgenden Positionen wird die Beschichtung
des Sichtestrichs im Treppenhaus 1 beschrieben.
Insgesamt muss mit dem Gesamtaufbau eine Rutschhemmung
der Bewertungsgruppe >= R9 erreicht werden.

**6.1.1 Oberflächenbearbeitung Nachverdichten und Glätten**
Maschinelles Nachverdichten und Glätten der Oberfläche
durch mehrmalige Bearbeitung mit Teller- und
Flügelglättmaschine bis zum Erreichen der geforderten
Oberflächenstruktur.
Menge: 70,000 m2

**6.1.2 Untergrundvorbereitung (Reinigungsschliff)**
Durchführung eines maschinellen Reinigungsschliffes mit
geeigneten kunststoffgebundenen Diamantwerkzeugen bzw.
Diamantschleifpads (je nach Bodenbelag z.B.
Schleifkörnung 100 oder 200) zum Entfernen von
gröberen, oberflächlichen Verunreinigungen,
Ausblühungen und leichten Rautiefen mit anschließender
Feinreinigung. Die Feinreinigung mittels
Scheuersaugmaschine muss mehrmals ca. 2-3 Durchgänge
erfolgen, um den Schleifstaub/Schleifschlämme restlos
zu beseitigen. (Bei Durchführung eines
Reinigungsschliffes ist stellenweise mit Sichtbarkeit
der Feinstzuschläge (Mikrokörnung) zu rechnen).
Zu berücksichtigen: Rutschhemmung der Bewertungsgruppe
>= R9
Menge: 70,000 m2

**6.1.3 Vorimprägnierung Sichtestrich**
Aufbringen eines Hybrid-Lithiumsilikates auf den
trockenen, sauberen und saugfähigen Bodenbelag als
Grundbeschichtung  nach Herstellervorschrift.

Auf gleichmäßiges Erscheinungsbild (Oberflächenoptik)
ist zu achten. Bei der Applikation ist der Bodenbelag
20-30 Min. gut nass zu halten, um eine ausreichende
Sättigung zu erreichen. Materialauftrag gleichmäßig mit
Airless-Drucksprühgerät und sofortiges Nachrollen mit
kurzfloriger Walze (Polyamid) bzw. sofortiges
Nachwischen mit Mikrofaserwischmopp. Pfützenbildung ist
zu vermeiden. Überschüssiges Material nach etwa 30
Minuten (vor dem Antrocknen) entfernen.

Produkt der Planung: OBTEGO® R-30 oder gleichwertig
Menge: 70,000 m2

**6.1.4 Imprägnierung Sichtestrich**
Aufbringen der Hybrid-Imprägnierung als
Endbeschichtung,
auf Vorimprägnierung der Vorposition nach
Herstellervorschrift. Materialauftrag gleichmäßig mit
Airless-Drucksprühgerät und sofortiges Verwischen mit
kurzflorigem Mikrofaserwischmopp, damit ein leicht
öliger Schmierfilm auf der Oberfläche zurückbleibt.
Den Film mittels einem weichen Polierpad und geeigneter
Maschine (z.B. Einscheibenmaschine 150 -300 U/min.)
nach 1-5 Minuten, jedoch vor dem Antrocknen in die
Oberfläche einpolieren.

Produkt der Planung: OBTEGO® R-400 oder gleichwertig
Menge: 70,000 m2

**6.1.5 Wischpflege liefern für Unterhaltspflege**
Wischpflege passend zur beschriebenen
Oberflächenbearbeitung, liefern Unterhaltspflege
bauseits

Produkt der Planung: seelbach Stone Clean 60 oder
gleichwertig
Menge: 4,000 St

**6.1.6 Vlies diffussionsoffen zum Schutz der fertigen Sichtestrichoberfläche**
Vlies diffussionsoffen zum Schutz der fertigen
Sichtestrichoberfläche liefern und Verlegen und mit
geeigneten Klebebändern ohne Anteile von Weichmachern
verkleben
Menge: 70,000 m2

**6.1.7 Schließen Randfuge elast.Dichtstoff PUR B 10mm T 10mm**
Schließen von Fugen als Randfuge, mit elastischem
Dichtstoff, einschl. Kürzen Randstreifen,
Fugenvorbehandlung und -hinterfüllung, Basis
Polyurethan, Fugenbreite 10 mm, Verhältnis Fugenbreite
zu Dichtstofftiefe 1:1, Fugentiefe 10 mm.
Farbton nach Wahl
Menge: 75,000 m

#### Titel 6.2 Aufbau B.07

*Hinweis*
Estrichbeschichtung
Mit den nachfolgenden Positionen wird die Beschichtung
des Sichtestrichs in den Technikräumen 3.OG
beschrieben.
Insgesamt muss mit dem Gesamtaufbau eine Rutschhemmung
der Bewertungsgruppe >= R10 erreicht werden.

**6.2.1 Oberflächenbearbeitung Nachverdichten und Glätten**
Maschinelles Nachverdichten und Glätten der Oberfläche
durch mehrmalige Bearbeitung mit Teller- und
Flügelglättmaschine bis zum Erreichen der geforderten
Oberflächenstruktur.
Menge: 115,000 m2

**6.2.2 Untergrundvorbereitung (Reinigungsschliff)**
Durchführung eines maschinellen Reinigungsschliffes mit
geeigneten kunststoffgebundenen Diamantwerkzeugen bzw.
Diamantschleifpads (je nach Bodenbelag z.B.
Schleifkörnung 100 oder 200) zum Entfernen von
gröberen, oberflächlichen Verunreinigungen,
Ausblühungen und leichten Rautiefen mit anschließender
Feinreinigung. Die Feinreinigung mittels
Scheuersaugmaschine muss mehrmals ca. 2-3 Durchgänge
erfolgen, um den Schleifstaub/Schleifschlämme restlos
zu beseitigen. (Bei Durchführung eines
Reinigungsschliffes ist stellenweise mit Sichtbarkeit
der Feinstzuschläge (Mikrokörnung) zu rechnen).
Zu berücksichtigen: Rutschhemmung der Bewertungsgruppe
>= R10
Menge: 115,000 m2

**6.2.3 Zementestrich versiegeln Versiegelungsm. 100g/m2**
STLB-Bau 2023-04 025
Oberfläche aus Zementestrich versiegeln mit
Versiegelungsmittel, Farbton grau, Beanspruchung
mechanisch, Auftragsmenge 100 g/m2.
Menge: 115,000 m2

**6.2.4 Wischpflege liefern für Unterhaltspflege**
Wischpflege passend zur beschriebenen
Oberflächenbearbeitung, liefern Unterhaltspflege
bauseits

Produkt der Planung: seelbach Stone Clean 60 oder
gleichwertig
Menge: 4,000 St

**6.2.5 staubbindender Bodenanstrich**
Staubbindender Bodenanstrich, als einkomponentige
Bodenversiegelung für innen, seidenmatt
Farbe: grau, nach Wahl des AG aus der Farbpalette,
wasserverdünnbar, lösemittelfrei, beständig gegen
verdünnte Laugen und schwache Säuren, Öle, Benzin,
Wasser und wässrige Salzlösungen, strapazierfähig und
widerstandsfähig gegen mechanische Belastungen mit
hohem Haft- und Deckvermögen; Oberfläche mit
Rutschhemmung R9, Diffusionswiderstand 2500my.
Durch mind. 2-facher Auftrag nach Herstellervorschrift
aufbringen, in gerollter Ausführung,
Leistung einschl. Reinigen / Abkehren des Untergrundes,
sowie erforderlicher Grundierung des geglätteten
Estrichs nach Herstellervorschrift.

Produkt der Planung: Caparol Disbon 400 Bodenfinish
oder gleichwertig
Menge: 115,000 m2

**6.2.6 Vlies diffussionsoffen zum Schutz der fertigen Sichtestrichoberfläche**
Vlies diffussionsoffen zum Schutz der fertigen
Sichtestrichoberfläche liefern und Verlegen und mit
geeigneten Klebebändern ohne Anteile von Weichmachern
verkleben
Menge: 115,000 m2

**6.2.7 Schließen Randfuge elast.Dichtstoff PUR B 10mm T 10mm**
Schließen von Fugen als Randfuge, mit elastischem
Dichtstoff, einschl. Kürzen Randstreifen,
Fugenvorbehandlung und -hinterfüllung, Basis
Polyurethan, Fugenbreite 10 mm, Verhältnis Fugenbreite
zu Dichtstofftiefe 1:1, Fugentiefe 10 mm.
Farbton nach Wahl
Menge: 120,000 m

### Bereich 7 SONSTIGES

**7.1 Messstellenmarkierung**
Anordnung,  markieren und fachgerechter Einbau eines
Meßpunktes bei Zementestrich auf Fussbodenheizung, zum
Anzeigen der Messstelle für CM-Messung unter Verwendung
von Messpunkt MP mit folgenden Eigenschaften:

  185mm hoch
  ausreichender  Halt in der Tra¨gerplatte durch
Widerhaken
  Ho¨henreferenzpunkt
  gute Signalwirkung
Menge: 8,000 St

**7.2 Feuchtigkeitsmessung**
STLB-Bau 2023-04 024
Feuchtigkeitsmessung nach dem CM-Verfahren DIN 18560-1,
 Ausführung auf Anordnung des AG.
Menge: 8,000 St

**7.3 Abschalen mit Brettern bis 250mm**
Abschalen von Estrich mit Brettern, Abschalhöhe: bis
250mm

Ausführung: Aufzugschacht, Treppenpodeste, Sauberlauf
Menge: 5,000 m

**7.4 Schutz von Wandflächen durch Abkleben**
Schutz von Fenster/Türelemente durch Abkleben. Auswahl
und Verweildauer der Abklebung müssen so gewählt
werden, daß auf den zu schützenden Bauteilen keinerlei
Klebereste verbleiben. Einschließlich entfernen und
entsorgen des Materials.
Menge: 100,000 m

### Bereich 8 DOKUMENTATION

*Hinweis*
Bestandsdokumentation: Vorbemerkung
Die Dokumentation ist Voraussetzung für die Erteilung
der Abhame. Bei Fertigstellung der Gesamtanlage,
spätestens 2 Wochen vor Abnahme seiner Leistungen, hat
der Auftragnehmer die nachfolgenden Unterlagen an den
Auftraggeber 2-fach zu übergeben:

Werden 2 Wochen vor Abnahmetermin keine brauchbaren
Revisionsunterlagen vorgelegt, erfolgt keine Abnahme!
Die Aufwendungen seitens der Bauleitung für eventuell
notwendige Nachtermine werden dem AN direkt in Rechnung
gestellt. (Stunden, Fahrtkosten, etc.)

Bestandsdokumentation

Dokumentation erbrachter Leistungen auf Basis der
Ausführungspläne oder Montagepläne, in welche alle im
Rahmen der Ausführung erbrachten Leistungen maßstäblich
eingetragen sind.
Bei geringfügigen Änderungen ist aus Billigkeitsgründen
eine Maßänderung ausreichend. Zu den Bestandsplänen
gehören auch Strang und Schaltschemata.
Vorhandene Revisionsunterlagen sind beim Bauherrn
anzufordern, zu ergänzen, vervielfältigen und an den
Bauherrn zurückzugeben.

Art und Menge

mit Inhaltsverzeichnis in DIN A4 Ordnern zu liefern.
je 2-fach bestehend aus:

 Satz Datenträger .dwg und .pdf Format
 Satz Pläne in Papierform, angelegt nach DIN, in Mappen
geordnet,

- Grundrisszeichnungen
- Schemata
- Produktdokumentationen + Werkatteste
- Genehmigungen
- Prüfzeugnisse
- Protokolle über alle durchgeführten Messungen
- Vollständige Berechnungsunterlagen
- Anlagen -und Funktionsbeschreibungen, sowie auf die
eingebauten Geräte abgestimmte Gerätebeschreibung.

**8.1 Bestandsdokumentation Estricharbeiten**
Bestandsdokumentation: Estricharbeiten
Menge: 1,000 psch

### Bereich 9 REGIEARBEITEN

*Hinweis*
Vorbemerkungen Regiearbeiten
1. Mit den folgenden Positionen erfassten
Arbeitsstunden, Geräten und Materialien werden zu
erwartende zusätzliche Leistungen ausgeführt, die
momentan nicht erfassbar sind. Der Umfang dieser
Leistung ist geschätzt. Diese Arbeiten dürfen nur in
Ausnahmefällen auf ausdrückliche Anweisung nach
Freigabe des AG auf Nachweis ausgeführt werden.
Bei Beauftragung von Stundenlohnarbeiten ist vorher
schriftlich festzulegen:

- welche Leistung anfällt,
- die Qualifikation der Arbeitskräfte,
- Anzahl der benötigten Arbeitskräfte,
- welche Maschinen/Geräte zum Einsatz kommen sollen,
- der geschätzte Zeitaufwand, je Person und/oder Gerät

Im Allgemeinen werden zusätzliche Leistungen auf
Nachtragsangebot und Nachtragsauftrag ausgeführt.

2. Der Nachweis für die geleisteten Arbeitsstunden und
den dabei erforderlichen Aufwand für Geräte, Maschinen
und Material ist der Bauleitung werktäglich auf
Stundenlohnzettel zur Bestätigung und Unterschrift
vorzulegen. Die Stundenlohnzettel müssen folgende
Angaben enthalten:
- Art der Leistung
- Arbeitszeit auf der Baustelle (Arbeitsbeginn, -ende,
evtl. Unterbrechungen)
- Name, tarifliche Bezeichnung, Anzahl der im
Stundenlohn geleisteten Arbeitsstunden pro
Arbeitskraft,
- Art und Menge der durch den AN verbrauchten Baustoffe
- Art, Größe, Leistung Gewicht und Einsatz von Geräten,
mit oder ohne Bedienung
- Art, Nutzlast und Leistungszeit der für
Fuhrleistungen eingesetzten Fahrzeuge, mit oder ohne
Bedienung
- zu vergütende Sonderkosten

3. In den nachfolgenden Stundensätzen sind alle
Nebenkosten wie Wegegelder, Auslösung u. dgl.
enthalten. Materialkosten verstehen sich immer frei
Baustelle.

**9.1 Bauvorarbeiter/-in**
Stundenlohnarbeiten durch Polier/-in / Bauvorarbeiter/-
in
auf Anordnung des AG ausführen,
der Verrechnungssatz für die jeweilige Arbeitskraft
umfasst sämtliche Aufwendungen wie Lohn- und
Gehaltskosten, Lohn- und Gehaltsnebenkosten, Zuschläge,
lohngebundene und lohnabhängige Kosten, sonstige
Sozialkosten, Gemeinkosten, Wagnis und Gewinn.
Menge: 5,000 h

**9.2 Baufacharbeiter/-in**
Stundenlohnarbeiten durch Baufacharbeiter/-in
auf Anordnung des AG ausführen,
der Verrechnungssatz für die jeweilige Arbeitskraft
umfasst sämtliche Aufwendungen wie Lohn- und
Gehaltskosten, Lohn- und Gehaltsnebenkosten, Zuschläge,
lohngebundene und lohnabhängige Kosten, sonstige
Sozialkosten, Gemeinkosten, Wagnis und Gewinn.
Menge: 10,000 h

**9.3 Bauhelfer/-in**
Stundenlohnarbeiten durch Bauhelfer/-in
auf Anordnung des AG ausführen,
der Verrechnungssatz für die jeweilige Arbeitskraft
umfasst sämtliche Aufwendungen wie Lohn- und
Gehaltskosten, Lohn- und Gehaltsnebenkosten, Zuschläge,
lohngebundene und lohnabhängige Kosten, sonstige
Sozialkosten, Gemeinkosten, Wagnis und Gewinn.
Menge: 10,000 h

**9.4 zusätzliche An- und Abfahrt Mannschaft**
Zusätzliche An- und Abfahrt der Mannschaft über die im
Rahmen der in vorigen Positionen beschriebenen
Leistungen und anzusetzenden Arbeitseinsätze hinaus.
Menge: 2,000 St

USt %: 19,00
